# Schreinerarbeiten
Angebotsaufforderung (GAEB 90, DA83)
Währung: EUR

## Schreinerarbeiten
Datum: 06.08.24

### Bereich 1 Schreinerarbeiten

*Hinweis*
Bauvorhaben:
Essen, Fürstäbtissinstr. 31-37
Residenzaue 2-4
Unterer Schloßhang 1-5

#### Abschnitt 1.1 Wohnungseingangstüren

**1.1.10 Wohnungseingangstür ausbauen**
Vorhandenes Futter, Bekleidung und Türblatt der WE-Tür
ausbauen, abfahren und entsorgen.
Menge: 26,000 St

**1.1.20 Wohnungseingangstür**
Wohnungseingangstür,198,5x86cm
27-31 cm Futterbreite, einschl. Futter,
Bekleidung und Sicherheitsbeschlag
Hoppe Stockholm.
Oberfläche: streichfähig
Klimaklasse III, Schallschutzklasse II, nach DIN
18101/68706 9-fach verleimt,
Türblattstärke ca. 41/42mm, 4-stg. Massivholzriegel
aufrecht verbreitert,
2- stg. aufrechter Stabilisator, 3- Schicht
Vollspanmittellage,
2 Einfräsbänder vernickelt, eingebaute Bodendichtung,
incl. Wohnungseingangszarge, Bekleidungsbreite bis
ca. 100mm, scharfkantig, eingebaute
PE- Dämpfungsprofile mit Weichlippe, auf Gehrung
gearbeitet, verdecktliegende Wandbefestigung,
Sicherheitsbeschlag als Wechselgarnitur ES1 mit
Ziehschutz,
Schließblech,
PZ mit 3 Schlüsseln, eingebauter Spion mit
Weitwinkellinsensystem 12 mm,
PZ gelocht, außen gekröpfter, feststehender Knopf,
Stahlunterkonstruktion mit verdeckter Verschraubung für
Türstärken bis 42 mm.
liefern und einbauen,
inklusive Anschlussversiegelung des neuen Elementes.
Menge: 26,000 St

**1.1.30 Ausführung in Weißlack**
Zulage zu Pos 1.1.20:
Ausführung in Weißlack RAL 9010 CPL als fertige
Oberfläche. Diese Position gilt für das ganze WET
-Element.
Menge: 26,000 St

**1.1.40 Alu-Schwelle**
WET-Alu-Schwelle(Guntia-Schwelle) mit
Anschlagdichtung liefern und montieren.
Menge: 26,000 St

#### Abschnitt 1.2 Türblätter

**1.2.10 Zimmertür ausbauen**
Vorhandenes Futter, Bekleidung und Türblatt der
Zimmertür
ausbauen, abfahren und entsorgen.
Menge: 42,000 St

**1.2.20 Zimmertür**
Zimmertür, 86,0-98,5,5/198,5 cm, 10- 29 cm
Futterbreite,
einschl. Futter, Bekleidung und Beschlag, wie
nachfolgend beschrieben liefern und einbauen.
Nach DIN 18101/ 68706, 5- fach verleimt,
Röhrenspansteg-Mittellage,
Türblattstärke ca. 39/ 40 mm,
Klimaklasse I, Beanspruchungsgruppe N,
eingebautes BB- Standardschloß 55 mm Dorn,
1 Schlüssel, 2 Einbohrbänder vernickelt,
Holzumfassungszarge nach DIN 18111, Bekleidungsbreite
ca. 60 mm/ scharfkantig, eingebaute PE-
Dämpfungsprofile mit Weichlippe, auf Gehrung
gearbeitet, gegen
Ausriß 2- fach gesichertes Schließblech,
Drückergarnitur: Fabrikat nach Wahl des Bieters,
Optik wie Hoppe Modell Amsterdam (1400),
Edelstahl oder Leichtmetall Farbe F1 oder F2
beschichtete oder eloxierte Garnituren sind nicht
Zulässig,
Oberfläche: streichfähig
Die Oberfläche und die Auswahl der Drückergarnitur ist
vor Einbau unbedingt mit der Bauleitung abzustimmen !!!
Die Anschlußversiegelung an die aufgehende/angrenzende
Wand, umlaufend und beidseitig, mit einer
AcrylDichtmasse ist im Einheitspreis enthalten.
Menge: 42,000 St

**1.2.30 Ausführung in Weißlack**
Zulage zu Pos 1.2.20:
Ausführung in Weißlack RAL 9010 CPL als fertige
Oberfläche. Diese Position gilt für das
ganze Zimmertür -Element.
Menge: 42,000 St

**1.2.40 Türschwelle**
Türschwelle aus Buchenholz,
ca. 20/ 40 mm dick, in verschiedenen Breiten,
endbehandelt, natur,
liefern und einbauen.
Menge: 42,000 St

USt %: 19,00
